# Muster-Leistungsbeschreibung
Leistungsbeschreibung (GAEB 90, DA81)
Währung: EUR

## W1-E Innenabdichtung System Classic
Datum: 11.09.25

### Titel 00001 Vorbemerkung

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Bauwerksabdichtung

Die Verfahren und Hinweise der WTA Merkblätter
(Referat 4 Mauerwerk / Bauwerksabdichtung),
insbesondere Merkblatt 4-6-14/D
"Nachträgliches Abdichten erdberührter Bauteile" und
Merkblatt 4-9-11/D "Nachträgliches Abdichten und
Instandsetzen von Gebäude- und Bauteilsockeln"
sind zuberücksichtigen.

*Hinweis*
Hinweis zur nachträglichen
Mauerwerksinjektion

Für die in dieser Muster-Leistungsbeschreibung
beschriebe Mauerwerksinjektion sind die Vorgaben
und Hinweise der WTA-Merkblätter
(Referat 4 Bauwerksabdichtung),
insbesondere das Merkblatt 4-10-15/D "Injektionsverfahren mit zertifizierten Injektionsstoffen gegen
kapillaren Feuchtetransport" zu berücksichtigen.

*Hinweis*
Hinweis zu raumklimatischen Bedingungen
bei Innenabdichtungssystemen

Um die objektspezifischen Anforderungen
an die Raumnutzung zu erreichen und
Kondensatbildung zu vermeiden,
sind geeignete raumklimatische Bedingungen
erforderlich.

Der Wärmeschutz, die Beheizung und
die Belüftung/Entfeuchtung der Räume müssen
im Einzelfall geplant, ausgeführt und
durch den Nutzer praktiziert werden.

Ungünstige raumklimatische Bedingungen sind
zu vermeiden. Ggf. sind zusätzliche Maßnahmen,
wie z.B. die Installation geeigneter
Lüftungsanlagen notwendig.

### Titel 00002 Vorarbeiten

**00002.0001 Estrich im Wandanschluss entfernen**
Estrich d = _______ cm im Wandanschluss ca. 30 cm breit entfernen.
Bauschutt in Container laden.
Einheit: m

**00002.0002 Altputz entfernen**
Altputz von den zu sanierenden
Flächen vollständig entfernen.
Anfallenden Bauschutt in
Container verladen.
Einheit: m2

**00002.0003 Altputz von einbindenden Innenwänden entfernen**
Altputz mit der Mörtelgruppe______
un einer Breite von > 50 cm
von den zu sanierenden,
einbindenen Innenwandflächen entfernen.
Anfallenden Bauschutt in
Container verladen und abfahren.
Einheit: m2

**00002.0004 Schadhafte Fugen ausräumen**
Schadhafte Fugen ca. 2 cm tief ausräumen.
Anfallenden Bauschutt in Container verladen.
Einheit: m

**00002.0005 Waagerechte Dichtungsbahn zurückschneiden**
Waagerechte Fugen mit horizontaler
Mauersperrbahn ca. 2 cm tief aufstemmen
und die Mauersperrbahn zurückschneiden.
Einheit: m

**00002.0006 Nut im Wand-Sohlen-Anschluss schwalbenschwanzförmig ausstemmen**
Nut (ca. 4 x 4 cm) im Wand-Sohlen-Anschluss
mittels geeignetem Werkzeug
schwalbenschwanzförmig ausstemmen.
Einheit: m

**00002.0007 Abzudichtende Flächen reinigen**
Reinigen der abzudichtenden,
mineralischen Flächen.
Zementleim, Staub, Mörtelreste und Grate
sind durch einen mechanischen Abtrag
wie schleifen, strahlen oder fräsen zu entfernen.
Es ist ein staubfreier und tragfähiger
Untergrund herzustellen.
Einheit: m2

**00002.0008 Fließstellen und Wassereinbrüche abdichten**
*** Bedarfsposition ohne GB
Fließstellen und Wassereinbrüche mit
dem schnellabbindenden, druckwasserdichten
und schwindarmen Stopfmörtel Remmers WP RH rapid
abdichten.

Fließstelle min. 3 cm tief und breit
aufstemmen.
Material trocken auf die
Fließstelle auftragen, bei Bedarf
mehrfach wiederholen.

Alternativ:
Kleinmengen anmischen
und zügig verarbeiten.

Verbrauch:
Ca. 1,7 kg/l Hohlraum
Remmers WP RH rapid <1010>
Einheit: St

### Titel 00003 Nachträgliche Mauerwerksinjektion

**00003.0001 Bohrlöcher herstellen, einreihig (horizontal)**
Bohrlöcher mit einem Durchmesser von 12 mm
in einem Abstand von maximal 12 cm
einreihig bohren.

Bohrung bis ca. 5 cm vor Wandende ausführen.
Wände mit einer Dicke > 0,6 m ggf.
beidseitig anbohren.

Vorgesehene Einbauhöhe: _________cm über
OK Bodenplatte

Mauerwerksdicke:_____________cm
Einheit: m

**00003.0002 Bohrlöcher herstellen, einreihig (vertikal)**
Bohrlöcher mit einem Durchmesser von 12 mm
in einem Abstand von 12 cm einreihig,
vertikal ín den Wandbildner bohren.

Die Bohrung erfolgt beidseitig der einbindenden Wände
in die Außenwand.
Die Bohrlochtiefe beträgt ca. 2/3
der einbindenen Innenwand.
Der Bohrlochwinkel ist so zu wählen,
dass sich die Bohrkanäle im äußeren Drittel
der Außenwand kreuzen.
Einheit: m

**00003.0003 Bohrlöcher reinigen**
Bohrkanal mittels ölfreier Druckluft
ausblasen.
Einheit: m

**00003.0004 Bohrkanal mit schnell wirkender Silancreme befüllen (Kiesol C+)**
Bohrkanal im drucklosen Injektionsverfahren
mit der lösemittelfreien, hydrophobierenden,
schnell wirkenden und WTA-zertifizierten
Injektionscreme auf Silan-Basis,
Remmers Kiesol C+, befüllen.

Bohrkanal mittels geeignetem Injektionsgerät
einmalig mit der Injektionscreme befüllen.
Die letzten 2 cm des Bohrkanals nicht mit
Creme füllen.

Verbrauch:
Abhängig von Bohrlochdurchmesser und Mauerwerksdicke,
vgl. Angaben im Technischen Merkblatt.
Ca. 0,35 l/m bei 36 cm Wanddicke
Remmers Kiesol C+ <0743>
Einheit: m

**00003.0005 Bohrkanal oberflächig schließen**
Bohrkanal nach der Befüllung
oberflächig mit dem wasserdichtem,
spannungsarmen und rissfrei erhärtenden,
mineralischem Mörtel,
Remmers WP DS Levell,
verschließen.

Verbrauch:
Ca. 0,1 kg / Meter Bohrlochreihe
Remmers WP DS Levell <0426>
Einheit: m

### Titel 00004 Nachträgliche Innenabdichtung W1-E

**00004.0001 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Einheit: m2

**00004.0002 Haftbrücke / Zwischenabdichtung frisch in frisch auftragen**
Herstellen einer Haftbrücke / Zwischenabdichtung
aus der hoch sulfatbeständigen,
mineralischen Dichtungsschlämme,
Remmers WP Sulfatex.

Angemischtes Material mittels Schlämmbürste
einlagig, auf die noch frische, mattfeuchte
Grundierung auftragen.

Verbrauch:
Ca. 1,6 kg/m²/mm Schichtdicke
Remmers WP Sulfatex <0430>
Einheit: m2

**00004.0003 Nut im Wand-Sohlen-Anschluss mineralisch schließen**
Nut im Wand-Sohlen-Anschluss
mit dem wasserdichtem,
spannungsarmen und rissfrei erhärtenden
mineralischen Mörtel, Remmers WP DS Levell,
verschließen.

Angemischten Mörtel
mittels geeignetem Werkzeug frisch in frisch
in die Haftbrücke einbringen und verdichten.

Verbrauch:
Ca. 2,7 kg/m bei 4 cm x 4 cm Nut
Remmers WP DS Levell <0426>
Einheit: m

**00004.0004 Untergrundegalisierung**
Offene Fugen so wie Fehlstellen
oder Ausbrüche > 5 mm
mit dem mineralischem,
wasserdichten Mörtel, Remmers
WP DS Levell, verschließen.

Angemischtes Material im Spachtelverfahren
in die frische Haftbrücke applizieren.
Einlagige Schichtdicke < 50 mm.

Verbrauch:
Ca. 8,5 kg/m² bei 5 mm Schichtdicke
Remmers WP DS Levell <0426>
Einheit: m2

**00004.0005 Mineralische Dichtungskehle herstellen**
Dichtungskehle am Boden-Wandanschluß und
in allen Innenecken mit einem Radius
von ca. 4 bis 6 cm aus dem wasserdichten,
spannungsarmen und rissfrei erhärtenden
mineralischen Mörtel, Remmers WP DS Levell,
herstellen.

Angemischten Mörtel mittels geeignetem
Werkzeug frisch in frisch in den Hinterfeuchtungsschutz / Haftbrücke einbringen und mittels Remmers
Profilkelle Rundung ausformen.

Verbrauch:
Ca. 1,7 kg/m als Dichtungskehle
Remmers WP DS Levell <0426>
Einheit: m

**00004.0006 Vertikale Innenecken mineralisch ausrunden**
In den vertikalen Innenecken Dichtungskehle mit einer Schenkellänge
von ca. 2 cm aus dem wasserdichtem,
spannungsarmen und rissfrei erhärtenden
mineralischen Mörtel, Remmers WP DS Levell,
herstellen.

Angemischten Mörtel mittels geeignetem
Werkzeug frisch in frisch in den Hinterfeuchtungsschutz / Haftbrücke einbringen und mittels Dichtkehlenkelle Rundung ausformen.

Verbrauch:
Ca. 0,7 kg/m als Dichtungskehle mit 2 cm
Schenkellänge
Remmers WP DS Levell <0426>
Einheit: m

**00004.0007 Innenabdichtung mit starrer MDS bei W1-E**
Innenabdichtung auf die abzudichtenden
Flächen gemäß der Wassereinwirkungsklasse W1-E "Bodenfeuchte
und nicht drückendes Wasser"
aus der starren, mineralischen
Dichtungsschlämme (MDS, geprüft
nach PG-MDS und WTA zertifiziert),
Remmers WP Sufatex, herstellen.
Abdichtung von definierter OK
Innenabdichtung bis auf die Bodenplatte
(Überlappung > 20 cm) führen.
Bei einbindenden Wänden Abdichtung
> 50 cm überlappend auf die Innenwand
führen.

Angemischtes Material mittels geeignetem
Applikationsverfahren mehrlagig auf den vorbereiteten
Untergrund auftragen.
Mindesttrockenschichtdicke > 2 mm.

Verbrauch:
Ca. 3,2 kg/m² Pulver bei 2 mm Trockenschichtdicke
Remmers WP Sulfatex <0430>
Einheit: m2

### Titel 00005 Sanierputzauftrag

**00005.0001 Haftbrücke auf Innenabdichtungen herstellen**
Haftbrücke aus der mineralischen
Dichtungsschlämme (MDS, geprüft
nach PG-MDS und WTA zertifiziert),
Remmers WP Sufatex und dem
WTA-zertifizierten Vorspritzmörtel
mit hohem Sulfatwiderstand
Remmers SP Prep
auf der getrockneten
Innenabdichtung herstellen.

Nach Trocknung der letzten Abdichtungslage,
spätestens am nächsten Tag, Dichtungsschlämme
aufstreichen und frisch in frisch
Vorspritzmörtel volldeckend einwerfen.

Bei längeren Wartezeiten Haftverbund mit
Remmers ZM HF basic verbessern.

Putzauftrag nach 2-4 Tagen.

Verbrauch:
Ca. 1,6 kg/m²
Remmers WP Sulfatex <0430>
Volldeckend ca. 4-6 kg/m²
Remmers SP Prep <0400>
Einheit: m2

**00005.0002 Sanierputzauftrag (SP Top White)**
Oberputz aus dem faserverstärktem,
wasserdampfdiffusionsoffenen,
porenhydrophoben, WTA-zertifizierten
Sanierputz, Remmers SP Top White,
herstellen.
Schichtdicke d = ____ cm

Angemischtes Material von Hand oder
mit geeigneter Maschinentechnik auf
den vorbereiteten Untergrund aufbringen.
Oberfläche mit Kartätsche abziehen.
Schichtdicke einlagig 15-30 mm.

Nach Ansteifen mit dem Schwammbrett abreiben. Soll eine Glätte- oder Dekorschicht aufgebracht werden, ist die Oberfläche
mit dem Gitterrabot aufzurauen.

Verbrauch:
Ca. 8,5 kg/m² je cm Schichtdicke
Remmers SP Top White <0402>

bei ___ cm Schichtdicke:
___ kg/m² Remmers SP Top White <0402>
Einheit: m2

**00005.0003 Mineralischen Flächenspachtel auftragen (SP Fill Q3)**
*** Bedarfsposition ohne GB
Feine, geschlossene und anstrichfähige Putzflächen
mit dem mineralischen Flächenspachtel
Remmers SP Fill Q3, herstellen.

Produkt mit geeignetem Werkzeug als Kontaktschicht
aufbringen, anschließend in gewünschter Schichtdicke
(einlagig, 1- 5 mm) auftragen.
Nachbearbeitung der Oberfläche nach Ansteifen.
Nach Erhärtung schleifbar.

Verbrauch:
Ca. 1,3 kg/m² je mm Schichtdicke
Remmers SP Fill Q3 <0409>
Einheit: m2

**00005.0004 Oberflächenbeschichtung mit wasserdampfdurchlässigem Farbsystem**
Farbbeschichtung aus der hoch
wasserdampfdurchlässigen, lösemittelfreien
und emissionsarmen Innenwandfarbe
Remmers Color SP herstellen.

Material gut aufrühren.
Tragfähige, tockene und staubfreie Flächen mit
geeignetem Werkzeug beschichten.
Material je nach Untergrundbeschaffenheit in
1-2 Arbeitsgängen applizieren.

Verbrauch:
Ca. 0,13 - 0,15 l/m² je Arbeitsgang
Remmers Color SP <3080>
Einheit: m2

**00005.0005 Estrich am Wandanschluss ergänzen**
Estrich an den Mauerwerksanschlüssen
mit PCC-Estrichmörtel
Remmers Betofix R4 EM [basic] ergänzen.

Verarbeitung gemäß Herstellerangabe.
Der ursprünglich vorhandene
Aufbau ist wieder herzustellen.

Verbrauch:
Ca. 2,0 kg/m²/mm Schichtdicke, bzw. ca. 2,0 kg/dm³
Remmers Betofix R4 EM [basic] <1086>
Einheit: St
